# Pintura de resina de silicona sobre parament exterior

- Propietat de l'arxiu: CYPE Ingenieros S.A.
- Format: FIEBDC-3/2016
- Programa: Generador de preus de la construcció. CYPE Ingenieros, S.A.
- Data: 09/03/2024
- Divisa: EUR
- Costos indirectes: 3 %
- IVA: 21 %

## R Revestiments i extradossats

### RF Pintures en paraments exteriors

#### RFR Resines de silicona

**RFR010** m² Pintura de resina de silicona sobre parament exterior.
Aplicació manual de dues mans de pintura de resina de silicona Bixolan "PINTURAS ISAVAL", color blanc, acabat mat, textura llisa, la primera mà diluïda amb un 15 a 20% d'aigua i la següent diluïda amb un 5 a 10% d'aigua, (rendiment: 0,15 l/m² cada mà); prèvia aplicació d'una mà d'emprimació reguladora de l'absorció Fixenol Fijador Acqua Siloxano "PINTURAS ISAVAL", sobre parament exterior de morter de ciment.
Criteri de valoració econòmica: El preu inclou la protecció dels elements de l'entorn que puguin veure's afectats durant els treballs i la resolució de punts singulars.
Inclou: Preparació, neteja i escatat previ del suport. Preparació de la mescla. Aplicació d'una mà de fons. Aplicació de dues mans d'acabat.
Criteri d'amidament de projecte: Superfície mesurada segons documentació gràfica de Projecte, amb el mateix criteri que el suport base.
Criteri de mesura d'obra: Es mesurarà la superfície realment executada segons especificacions de Projecte, amb el mateix criteri que el suport base.

| Codi | Ut | Descripció | Rendiment | Preu | Import |
|---|---|---|---|---|---|
| mt27pfs030c | l | Emprimació reguladora de l'absorció a base de copolímers acrílics i siloxans a emulsió aquosa Fixenol Fijador Acqua Siloxano "PINTURAS ISAVAL", per a aplicar amb brotxa, corró o pistola. (material) | 0.075 | 12.46 | 0.935 |
| mt27pri010D | l | Pintura per a exterior, Bixolan "PINTURAS ISAVAL", a base de resines de silicona i dissolvents orgànics, color blanc, acabat mat, textura llisa, permeable al vapor d'aigua i resistent als raigs UV i als àlcalis; per a aplicar amb brotxa, corró o pistola, segons UNE-EN 1504-2. (material) | 0.3 | 13.96 | 4.188 |
| mo038 | h | Oficial 1ª pintor. (mà d'obra) | 0.186 | 28.42 | 5.286 |
| mo076 | h | Ajudant pintor. (mà d'obra) | 0.186 | 25.28 | 4.702 |
| % | % | Costos directes complementaris | 2 % | 15.111 | 0.302 |
|  |  | Costos directes |  |  | 15.413 |

Residus:
- col·locació: mt27pfs030c; factor de residu 0.03
- col·locació: mt27pri010D; factor de residu 0.0275

## Recursos

**mt27pfs030c** l Emprimació reguladora de l'absorció a base de copolímers acrílics i siloxans a emulsió aquosa Fixenol Fijador Acqua
Dades tècniques: Cost energètic 79.628 MJ; Emissió de CO2 3.033 kg; Codi LER 17 09 04; Massa de l'element 1.05 kg; Volum 0.0007 m3
Residus:
- embalatge: re150104 Envasos metàl·lics. (component de residu); rendiment 0.064 kg; Codi LER 15 01 04; Massa de l'element 1 kg; Volum 0.001667 m3

**mt27pri010D** l Pintura per a exterior
Dades tècniques: Cost energètic 45.423 MJ; Emissió de CO2 2.244 kg; Codi LER 08 01 11; Massa de l'element 1.56 kg; Volum 0.001733 m3
Residus:
- embalatge: re170203 Plàstic. (component de residu); rendiment 0.032 kg; Codi LER 17 02 03; Massa de l'element 1 kg; Volum 0.001667 m3
