# Sistema ETICS Rhonatherm "PINTURAS ISAVAL" d'aïllament tèrmic per l'exterior de façanes

- Propietat de l'arxiu: CYPE INGENIEROS, S.A.
- Format: FIEBDC-3/2002
- Divisa: EUR
- Costos indirectes: 3.00 %
- IVA: 21.00 %

## F Façanes i particions

### FS Façanes ETICS

#### FSM Revestiment continu mineral o sintètic

**FSM090** m² Sistema ETICS Rhonatherm "PINTURAS ISAVAL" d'aïllament tèrmic per l'exterior de façanes.
Aïllament tèrmic per l'exterior de façanes, amb el sistema Rhonatherm "PINTURAS ISAVAL", amb ETE 12/0151, compost per: panell rígid de poliestirè expandit, Panel EPS Rhonatherm "PINTURAS ISAVAL", de color blanc, de 60 mm d'espessor, fixat al suport amb morter cimentós Rhona T-700 "PINTURAS ISAVAL", color gris, aplicat manualment i fixacions mecàniques amb tac d'expansió de polipropilè amb espiga roscada de niló reforçat amb fibra de vidre H3 "PINTURAS ISAVAL"; capa de regularització de morter cimentós Rhona T-700 "PINTURAS ISAVAL", color gris, aplicat manualment, armat amb malla de fibra de vidre antiàlcalis, Rhonamesh T-150 "PINTURAS ISAVAL", de 3,5x3,8 mm de llum de malla, de 160 g/m² de massa superficial i 0,52 mm de gruix; capa d'acabat de morter acrílic, Reviquarz G-15 "PINTURAS ISAVAL", aplicat manualment, acabat remolinat texturat, color blanc, sobre emprimació acrílica, reguladora de l'absorció Reviquarz Primer "PINTURAS ISAVAL", color blanc. Inclús perfils d'arrencada "PINTURAS ISAVAL", d'alumini, perfils per a formació de goterons "PINTURAS ISAVAL", de PVC amb malla, perfils de cantó "PINTURAS ISAVAL", de PVC amb malla, perfils de tancament lateral "PINTURAS ISAVAL", d'alumini, segellador de junts a base de poliuretà silanitzat Rhona S-400 "PINTURAS ISAVAL" i escuma de poliuretà monocomponent per a segellat de junts.
Criteri de valoració econòmica: El preu inclou l'execució de les rematades en els trobaments amb paraments, revestiments o altres elements rebuts en la seva superfície.
Inclou: Preparació de la superfície suport. Col·locació del perfil d'arrencada. Tall i preparació de l'aïllament. Col·locació de l'aïllament sobre el parament. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mav200c | m | Perfil d'arrencada "PINTURAS ISAVAL", d'alumini, de 60 mm d'amplada, amb goteró, per anivellació i suport dels panells aïllants dels sistemes d'aïllament tèrmic per l'exterior sobre la línia de sòcol; inclús kit de fixació per a perfil. (material) | 0.170 | 7.68 | 1.31 |
| mt28mav010a | kg | Morter cimentós Rhona T-700 "PINTURAS ISAVAL", color gris, compost de ciment, àrids seleccionats i resines sintètiques, impermeable a l'aigua de pluja i permeable al vapor d'aigua, per a aplicar amb plana dentada, per adherir els panells aïllants i com capa base, previ pastat amb aigua. (material) | 11.500 | 1.31 | 15.07 |
| mt16pev010c | m² | Panell rígid de poliestirè expandit, Panel EPS Rhonatherm "PINTURAS ISAVAL", de color blanc, de 60 mm d'espessor, segons UNE-EN 13163, resistència tèrmica 1,62 m²K/W, conductivitat tèrmica 0,037 W/(mK), Euroclasse E de reacció al foc segons UNE-EN 13501-1. (material) | 1.050 | 12.97 | 13.62 |
| mt16pev100c | U | Tac d'expansió de polipropilè amb espiga roscada de niló reforçat amb fibra de vidre, H3 "PINTURAS ISAVAL", de 95 mm de longitud, per fixació de panells aïllants. (material) | 6.000 | 0.29 | 1.74 |
| mt28mav030a | m² | Malla de fibra de vidre antiàlcalis, Rhonamesh T-150 "PINTURAS ISAVAL", de 3,5x3,8 mm de llum de malla, de 160 g/m² de massa superficial, 0,52 mm de gruix i de 1x50 m, per armar morters. (material) | 1.100 | 1.94 | 2.13 |
| mt28mav240 | m | Perfil de PVC amb malla de fibra de vidre antiàlcalis, "PINTURAS ISAVAL", per a formació de goterons. (material) | 0.170 | 4.00 | 0.68 |
| mt28mav220 | m | Perfil de cantonada "PINTURAS ISAVAL", de PVC, amb malla de fibra de vidre antiàlcalis incorporada a cada costat del perfil, per a reforç de cantells. (material) | 0.300 | 1.04 | 0.31 |
| mt28mav230c | m | Perfil de tancament lateral "PINTURAS ISAVAL", d'alumini, de 60 mm d'amplada. (material) | 0.300 | 7.20 | 2.16 |
| mt28mav020y | l | Emprimació acrílica, reguladora de l'absorció Reviquarz Primer "PINTURAS ISAVAL", color blanc, permeable al vapor d'aigua i amb resistència als àlcalis i al diòxid de carboni, per a aplicar amb brotxa, corró o pistola. (material) | 0.308 | 4.50 | 1.39 |
| mt28mav040ea | kg | Morter acrílic, Reviquarz G-15 "PINTURAS ISAVAL", acabat remolinat texturat, color blanc, amb una mida màxima de partícula de 1,5 mm, impermeable a l'aigua de pluja, permeable al vapor d'aigua i amb resistència als raigs UV, als àlcalis i a la intempèrie, per a aplicar amb llana, segons UNE-EN 1504-2. (material) | 2.500 | 2.87 | 7.18 |
| mt15sja060a | U | Aerosol de 750 cm³ d' escuma de poliuretà monocomponent, d'entre 18 i 25 kg/m³ de densitat, conductivitat tèrmica 0,03 W/(mK), estable de -40°C a 90°C, per a aplicar amb pistola, per al replè de fons de junt. (material) | 0.083 | 25.51 | 2.12 |
| mt28mav300a | U | Cartutx de 300 cm³ de segellador de junts, a base de poliuretà silanitzat, Rhona S-400 "PINTURAS ISAVAL", amb resistència a l'envelliment, a la intempèrie i als agents químics, duresa Shore A aproximada de 50, segons UNE-EN ISO 868 i elongació a ruptura >= 300%, segons UNE-EN ISO 8339. (material) | 0.500 | 14.04 | 7.02 |
| mo054 | h | Oficial 1ª muntador d'aïllaments. (mà d'obra) | 0.120 | 29.34 | 3.52 |
| mo101 | h | Ajudant muntador d'aïllaments. (mà d'obra) | 0.120 | 25.28 | 3.03 |
| mo039 | h | Oficial 1ª revocador. (mà d'obra) | 0.719 | 28.42 | 20.43 |
| mo079 | h | Ajudant revocador. (mà d'obra) | 0.719 | 25.28 | 18.18 |
| % | % | Costos directes complementaris | 2 % | 99.89 | 2.00 |
|  |  | Costos directes |  |  | 101.89 |
