# Pintura plàstica sobre parament vertical en pistes esportives

- Propietat de l'arxiu: CYPE INGENIEROS, S.A.
- Format: FIEBDC-3/2002
- Divisa: EUR
- Costos indirectes: 3.00 %
- IVA: 21.00 %

## U Urbanització interior de la parcel·la

### UD Pistes esportives

#### UDV Revestiments

**UDV020** m² Pintura plàstica sobre parament vertical en pistes esportives.
Aplicació manual de dues mans de pintura plàstica, Suelos Deportivos "PINTURAS ISAVAL", antilliscant, color Verde Frontón, acabat setinat, textura llisa, rendiment: 0,1 l/m² cada mà, (rendiment: 0,1 l/m² cada mà); sobre parament vertical de formigó, per a pista de frontó.
Criteri de valoració econòmica: El preu inclou la protecció dels elements de l'entorn que puguin veure's afectats durant els treballs.
Inclou: Preparació i neteja prèvia del suport. Preparació de la mescla. Aplicació d'una mà de fons i una mà d'acabat.
Criteri d'amidament de projecte: Superfície mesurada segons documentació gràfica de Projecte.
Criteri de mesura d'obra: Es mesurarà la superfície realment executada segons especificacions de Projecte.

| Codi | Ut | Descripció | Rendiment | Preu | Import |
|---|---|---|---|---|---|
| mt27pii060C | l | Pintura plàstica, Suelos Deportivos "PINTURAS ISAVAL", a base de resines acríliques, color Verde Frontón, acabat setinat, textura llisa, antilliscant; per a aplicar amb brotxa, corró o pistola. (material) | 0.200 | 12.41 | 2.48 |
| mo038 | h | Oficial 1ª pintor. (mà d'obra) | 0.120 | 28.42 | 3.41 |
| mo076 | h | Ajudant pintor. (mà d'obra) | 0.120 | 25.28 | 3.03 |
| % | % | Costos directes complementaris | 2 % | 8.92 | 0.18 |
|  |  | Costos directes |  |  | 9.10 |
