# Reforç per a sistema ETICS Rhonatherm "PINTURAS ISAVAL" d'aïllament tèrmic per l'exterior de façanes

- Propietat de l'arxiu: CYPE Ingenieros S.A.
- Format: FIEBDC-3/2016
- Programa: Generador de preus de la construcció. CYPE Ingenieros, S.A.
- Data: 09/03/2024
- Divisa: EUR
- Costos indirectes: 3 %
- IVA: 21 %

## F Façanes i particions

### FS Façanes ETICS

#### FSA Revestiment de plaquetes acríliques

**FSA094** m² Reforç per a sistema ETICS Rhonatherm "PINTURAS ISAVAL" d'aïllament tèrmic per l'exterior de façanes.
Capa addicional de reforç per alsistema Rhonatherm "PINTURAS ISAVAL", amb ETE 12/0151, mitjançant l'aplicació d'una capa de morter de 3 mm d'espessor mínim, realitzada amb morter cimentós Rhona T-700 "PINTURAS ISAVAL", color gris, aplicat manualment, armat amb malla de fibra de vidre antiàlcalis, Rhonamesh T-150 "PINTURAS ISAVAL", de 3,5x3,8 mm de llum de malla, de 160 g/m² de massa superficial i 0,52 mm de gruix, cavalcada 10 cm; aplicada en zones susceptibles d'impacte des de l'arrencada del sistema, sobre el panell aïllant i abans de la capa de regularització.
Criteri de valoració econòmica: El preu inclou l'execució de les rematades en els trobaments amb paraments, revestiments o altres elements rebuts en la seva superfície.
Inclou: Aplicació d'una primera capa de morter sobre el panell aïllant. Col·locació de la malla de reforç. Aplicació d'una segona capa de morter sobre la malla de reforç. Resolució de punts singulars.
Criteri d'amidament de projecte: Superfície mesurada segons documentació gràfica de Projecte, deduint els buits de superfície major de 1 m², afegint a canvi la superfície de la part interior del buit, corresponent al desenvolupament de brancals i llindes.
Criteri de mesura d'obra: Es mesurarà la superfície realment executada segons especificacions de Projecte, deduint els buits de superfície major de 1 m², afegint a canvi la superfície de la part interior del buit, corresponent al desenvolupament de brancals i llindes.

| Codi | Ut | Descripció | Rendiment | Preu | Import |
|---|---|---|---|---|---|
| mt28mav010a | kg | Morter cimentós Rhona T-700 "PINTURAS ISAVAL", color gris, compost de ciment, àrids seleccionats i resines sintètiques, impermeable a l'aigua de pluja i permeable al vapor d'aigua, per a aplicar amb plana dentada, per adherir els panells aïllants i com capa base, previ pastat amb aigua. (material) | 7 | 1.31 | 9.170 |
| mt28mav030a | m² | Malla de fibra de vidre antiàlcalis, Rhonamesh T-150 "PINTURAS ISAVAL", de 3,5x3,8 mm de llum de malla, de 160 g/m² de massa superficial, 0,52 mm de gruix i de 1x50 m, per armar morters. (material) | 1.1 | 1.94 | 2.134 |
| mo039 | h | Oficial 1ª revocador. (mà d'obra) | 0.12 | 28.42 | 3.410 |
| mo079 | h | Ajudant revocador. (mà d'obra) | 0.12 | 25.28 | 3.034 |
| % | % | Costos directes complementaris | 2 % | 17.748 | 0.355 |
|  |  | Costos directes |  |  | 18.103 |

Residus:
- col·locació: mt28mav010a; factor de residu 0.0066
- col·locació: mt28mav030a; factor de residu 0.055

## Recursos

**mt28mav010a** kg Morter cimentós Rhona T-700 "PINTURAS ISAVAL"
Dades tècniques: Cost energètic 8.478 MJ; Emissió de CO2 0.662 kg; Codi LER 17 01 01; Massa de l'element 1 kg; Volum 0.000667 m3
Residus:
- embalatge: re150101 Envasos de paper i cartró. (component de residu); rendiment 0.014 kg; Codi LER 15 01 01; Massa de l'element 1 kg; Volum 0.001333 m3

**mt28mav030a** m² Malla de fibra de vidre antiàlcalis
Dades tècniques: Cost energètic 13.504 MJ; Emissió de CO2 0.664 kg; Codi LER 17 02 03; Massa de l'element 0.16 kg; Volum 0.000267 m3
Residus:
- embalatge: re170203 Plàstic. (component de residu); rendiment 0.024 kg; Codi LER 17 02 03; Massa de l'element 1 kg; Volum 0.001667 m3
