# Revestiment amb morter acrílic

- Propietat de l'arxiu: CYPE Ingenieros S.A.
- Format: FIEBDC-3/2016
- Programa: Generador de preus de la construcció. CYPE Ingenieros, S.A.
- Data: 04/06/2025
- Divisa: EUR
- Costos indirectes: 3 %
- IVA: 21 %

## R Revestiments i extradossats

### RG Morters i revestiments acrílics

#### RGS Revestiments sintètic-minerals

**RGS010** m² Revestiment amb morter acrílic.
Formació en façanes de capa d'acabat per a revestiments continus, amb morter acrílic, Reviquarz Q-150 "PINTURAS ISAVAL", aplicat manualment, acabat ratllat, color blanc, amb una mida màxima de partícula de 1,5 mm, sobre emprimació acrílica, reguladora de l'absorció Reviquarz Primer "PINTURAS ISAVAL", color blanc. Aplicat amb llana sobre una capa base de morter industrial (no inclosa en aquest preu). A més preparació de la superfície de suport, formació de juntes, racons, arestes, rematades en els trobaments amb paraments, revestiments o altres elements rebuts a la seva superfície i protecció de la fusteria amb cinta adhesiva de pintor.
Inclou: Preparació del parament suport ja revestit. Aplicació de l'emprimació. Execució de l'acabat superficial.
Criteri d'amidament de projecte: Superfície mesurada segons documentació gràfica de Projecte, deduint els buits de superfície major de 3 m², afegint a canvi la superfície de la part interior del buit, corresponent al desenvolupament de brancals i llindes. No s'ha incrementat l'amidament per trencaments i retallades, ja que en la descomposició s'ha considerat un 5% més de peces.
Criteri de mesura d'obra: Es mesurarà la superfície realment executada segons especificacions de Projecte, deduint els buits de superfície major de 3 m², afegint a canvi la superfície de la part interior del buit, corresponent al desenvolupament de brancals i llindes.

| Codi | Ut | Descripció | Rendiment | Preu | Import |
|---|---|---|---|---|---|
| mt28mav050a | kg | Morter acrílic, Reviquarz Q-150 "PINTURAS ISAVAL", acabat ratllat, color blanc, amb una mida màxima de partícula de 1,5 mm, impermeable a l'aigua de pluja, permeable al vapor d'aigua i amb resistència als raigs UV, als àlcalis i a la intempèrie, per a aplicar amb llana, segons UNE-EN 1504-2. (material) | 2.5 | 2.97 | 7.425 |
| mt28mav020y | l | Emprimació acrílica, reguladora de l'absorció Reviquarz Primer "PINTURAS ISAVAL", color blanc, permeable al vapor d'aigua i amb resistència als àlcalis i al diòxid de carboni, per a aplicar amb brotxa, corró o pistola. (material) | 0.286 | 4.5 | 1.287 |
| mt27wav020a | m | Cinta adhesiva de pintor, de 25 mm d'amplada. (material) | 1.75 | 0.1 | 0.175 |
| mo039 | h | Oficial 1ª revocador. (mà d'obra) | 0.281 | 29.67 | 8.337 |
| mo111 | h | Peó especialitzat revocador. (mà d'obra) | 0.281 | 26.12 | 7.340 |
| % | % | Costos directes complementaris | 2 % | 24.564 | 0.491 |
|  |  | Costos directes |  |  | 25.055 |

Residus:
- col·locació: mt28mav050a; factor de residu 0.05632
- col·locació: mt28mav020y; factor de residu 0.06
- col·locació: mt27wav020a Cinta adhesiva de pintor, de 25 mm d'amplada; factor de residu 0.0441176

## Recursos

**mt28mav050a** kg Morter acrílic, Reviquarz Q-150 "PINTURAS ISAVAL"
Dades tècniques: Cost energètic 15.053 MJ; Emissió de CO2 0.575 kg; Codi LER 17 09 04; Massa de l'element 1 kg; Volum 0.000667 m3
Residus:
- embalatge: re170203 Plàstic. (component de residu); rendiment 0.003 kg; Codi LER 17 02 03; Massa de l'element 1 kg; Volum 0.001667 m3

**mt28mav020y** l Emprimació acrílica
Dades tècniques: Cost energètic 102.160 MJ; Emissió de CO2 3.882 kg; Codi LER 17 09 04; Massa de l'element 1.35 kg; Volum 0.0009 m3
Residus:
- embalatge: re150104 Envasos metàl·lics. (component de residu); rendiment 0.042 kg; Codi LER 15 01 04; Massa de l'element 1 kg; Volum 0.001667 m3

**mt27wav020a** m Cinta adhesiva de pintor, de 25 mm d'amplada
Dades tècniques: Cost energètic 0.002 MJ; Emissió de CO2 0.003 kg; Codi LER 20 01 01; Massa de l'element 0.0034 kg; Volum 0.000005 m3
