# Pintura plàstica sobre parament vertical en pistes esportives

- Propietat de l'arxiu: CYPE INGENIEROS, S.A.
- Format: FIEBDC-3/2002
- Divisa: EUR
- Costos indirectes: 3.00 %
- IVA: 21.00 %

## T Equipament urbà

### TD Equipaments esportius

#### TDM Revestiments

**TDM020** m² Pintura plàstica sobre parament vertical en pistes esportives.
Aplicació manual de dues mans de pintura plàstica, Suelos Deportivos "PINTURAS ISAVAL", antilliscant, color Verde Tenis, acabat setinat, textura llisa, la primera mà diluïda amb un 20% d'aigua i la següent diluïda amb un 5% d'aigua o sense diluir, (rendiment: 0,1 l/m² cada mà); sobre parament vertical de formigó, per a pista esportiva.
Criteri de valoració econòmica: El preu inclou la protecció dels elements de l'entorn que puguin veure's afectats durant els treballs.
Inclou: Preparació i neteja prèvia del suport. Preparació de la mescla. Aplicació d'una mà de fons i una mà d'acabat.
Criteri d'amidament de projecte: Superfície mesurada segons documentació gràfica de Projecte.
Criteri de mesura d'obra: Es mesurarà la superfície realment executada segons especificacions de Projecte.

| Codi | Ut | Descripció | Rendiment | Preu | Import |
|---|---|---|---|---|---|
| mt27pii060A | l | Pintura, Suelos Deportivos "PINTURAS ISAVAL", a base de resines acríliques, color Verde Tenis, acabat setinat, textura llisa, antilliscant; per a aplicar amb brotxa, corró o pistola. (material) | 0.200 | 12.68 | 2.54 |
| mo038 | h | Oficial 1ª pintor. (mà d'obra) | 0.132 | 29.67 | 3.92 |
| mo076 | h | Ajudant pintor. (mà d'obra) | 0.132 | 26.39 | 3.48 |
| % | % | Costos directes complementaris | 2 % | 9.94 | 0.20 |
|  |  | Costos directes |  |  | 10.14 |
