# Impermeabilització líquida d'acabat superior d'ampit i façana

- Propietat de l'arxiu: CYPE INGENIEROS, S.A.
- Format: FIEBDC-3/2002
- Divisa: EUR
- Costos indirectes: 3.00 %
- IVA: 21.00 %

## N Aïllaments e impermeabilitzacions

### NL Impermeabilitzacions líquides

#### NLF Façanes

**NLF010** m² Impermeabilització líquida d'acabat superior d'ampit i façana.
Impermeabilització líquida d'acabat superior d'ampit i façana, amb dues mans de revestiment continu elàstic impermeabilitzant amb fibra de vidre incorporada a base de polímers acrílics a emulsió aquosa, Aislant Antigoteras "PINTURAS ISAVAL", color vermell, 1,5 l/m².
Criteri de valoració econòmica: El preu no inclou l'element de protecció.
Inclou: Neteja i preparació de la superfície. Aplicació de l'impermeabilitzant.
Criteri d'amidament de projecte: Superfície mesurada segons documentació gràfica de Projecte.
Criteri de mesura d'obra: Es mesurarà la superfície realment executada segons especificacions de Projecte.

| Codi | Ut | Descripció | Rendiment | Preu | Import |
|---|---|---|---|---|---|
| mt15rei010aa | l | Revestiment continu elàstic impermeabilitzant amb fibra de vidre incorporada a base de polímers acrílics a emulsió aquosa, Aislant Antigoteras "PINTURAS ISAVAL", color vermell. (material) | 1.500 | 10.57 | 15.86 |
| mo032 | h | Oficial 1ª aplicador de productes impermeabilitzants. (mà d'obra) | 0.120 | 29.67 | 3.56 |
| mo070 | h | Ajudant aplicador de productes impermeabilitzants. (mà d'obra) | 0.120 | 26.39 | 3.17 |
| % | % | Costos directes complementaris | 2 % | 22.59 | 0.45 |
|  |  | Costos directes |  |  | 23.04 |
