# Esmalt sobre fusteria d'acer

- Propietat de l'arxiu: CYPE INGENIEROS, S.A.
- Format: FIEBDC-3/2002
- Divisa: EUR
- Costos indirectes: 3.00 %
- IVA: 21.00 %

## R Revestiments i extradossats

### RN Pintures sobre suport metàl·lic

#### RNE Esmalts

**RNE030** m² Esmalt sobre fusteria d'acer.
Aplicació manual de dues mans d'esmalt sintètic d'assecat ràpid, a base de resines, Inoxmel "PINTURAS ISAVAL", color blanc, acabat setinat, (rendiment: 0,113 l/m² cada mà); (), sobre porta interior, cega, d'acer.
Criteri de valoració econòmica: El preu no inclou l'emprimació prèvia del suport.
Inclou: Preparació i neteja de la superfície suport. Aplicació de dues mans d'acabat.
Criteri d'amidament de projecte: Superfície mesurada segons documentació gràfica de Projecte, sense descomptar buits, per totes dues cares, incloent els tapajunts.
Criteri de mesura d'obra: Es mesurarà la superfície realment executada segons especificacions de Projecte, per totes dues cares, incloent els tapajunts.

| Codi | Ut | Descripció | Rendiment | Preu | Import |
|---|---|---|---|---|---|
| mt27eep010a | l | Esmalt sintètic d'assecat ràpid, a base de resines, Inoxmel "PINTURAS ISAVAL", color blanc, acabat setinat, amb molt baix contingut de substàncies orgàniques volàtils (VOC), per aplicar amb brotxa, corró o pistola sobre superfícies metàl·liques. (material) | 0.226 | 31.60 | 7.14 |
| op00dec010 |  | Decapador. | 1.000 | 0.00 | 0.00 |
| mo038 | h | Oficial 1ª pintor. (mà d'obra) | 0.623 | 28.42 | 17.71 |
| mo076 | h | Ajudant pintor. (mà d'obra) | 0.060 | 25.28 | 1.52 |
| % | % | Costos directes complementaris | 2 % | 26.37 | 0.53 |
|  |  | Costos directes |  |  | 26.90 |
