# FIEBDC-3

- Propietat de l'arxiu: CYPE INGENIEROS, S.A.
- Format: FIEBDC-3/2002
- Divisa: EUR
- Costos indirectes: 3.00 %
- IVA: 21.00 %

| Codi | Ut | Descripció | Preu |
|---|---|---|---|
| mt27pfs050a | l | Segellador epoxi, Acquasell "PINTURAS ISAVAL", per a aplicar amb brotxa, corró o pistola. (material) | 27.15 |
| mt27pxi010c | l |  |  |

## Altres textos de l'arxiu
- Pintura per a interior, Acquapox "PINTURAS ISAVAL", de dos components a base de resina epoxi en base aquosa, color gris, acabat setinat, textura llisa, d'altes prestacions, amb resistència al lliscament 35
