# Sistema ETICS Rhonatherm "PINTURAS ISAVAL" d'aïllament tèrmic per l'exterior de façanes

- Propietat de l'arxiu: CYPE Ingenieros S.A.
- Format: FIEBDC-3/2016
- Programa: Generador de preus de la construcció. CYPE Ingenieros, S.A.
- Data: 09/03/2024
- Divisa: EUR
- Costos indirectes: 3 %
- IVA: 21 %

## F Façanes i particions

### FS Façanes ETICS

#### FSM Revestiment continu mineral o sintètic

**FSM090** m² Sistema ETICS Rhonatherm "PINTURAS ISAVAL" d'aïllament tèrmic per l'exterior de façanes.
Aïllament tèrmic per l'exterior de façanes, amb el sistema Rhonatherm "PINTURAS ISAVAL", amb ETE 12/0151, compost per: panell rígid de poliestirè expandit, Panel EPS Rhonatherm "PINTURAS ISAVAL", de color blanc, de 60 mm d'espessor, fixat al suport amb morter cimentós Rhona T-700 "PINTURAS ISAVAL", color gris, aplicat manualment i fixacions mecàniques amb tac d'expansió de polipropilè amb espiga roscada de niló reforçat amb fibra de vidre H3 "PINTURAS ISAVAL"; capa de regularització de morter cimentós Rhona T-700 "PINTURAS ISAVAL", color gris, aplicat manualment, armat amb malla de fibra de vidre antiàlcalis, Rhonamesh T-150 "PINTURAS ISAVAL", de 3,5x3,8 mm de llum de malla, de 160 g/m² de massa superficial i 0,52 mm de gruix; capa d'acabat de morter acrílic, Reviquarz G-15 "PINTURAS ISAVAL", aplicat manualment, acabat remolinat texturat, color blanc, sobre emprimació acrílica, reguladora de l'absorció Reviquarz Primer "PINTURAS ISAVAL", color blanc. Inclús perfils d'arrencada "PINTURAS ISAVAL", d'alumini, perfils per a formació de goterons "PINTURAS ISAVAL", de PVC amb malla, perfils de cantó "PINTURAS ISAVAL", de PVC amb malla, perfils de tancament lateral "PINTURAS ISAVAL", d'alumini, segellador de junts a base de poliuretà silanitzat Rhona S-400 "PINTURAS ISAVAL" i escuma de poliuretà monocomponent per a segellat de junts.
Criteri de valoració econòmica: El preu inclou l'execució de les rematades en els trobaments amb paraments, revestiments o altres elements rebuts en la seva superfície.
Inclou: Preparació de la superfície suport. Col·locació del perfil d'arrencada. Tall i preparació de l'aïllament. Col·locació de l'aïllament sobre el parament. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mav200c | m | Perfil d'arrencada "PINTURAS ISAVAL", d'alumini, de 60 mm d'amplada, amb goteró, per anivellació i suport dels panells aïllants dels sistemes d'aïllament tèrmic per l'exterior sobre la línia de sòcol; inclús kit de fixació per a perfil. (material) | 0.17 | 7.68 | 1.306 |
| mt28mav010a | kg | Morter cimentós Rhona T-700 "PINTURAS ISAVAL", color gris, compost de ciment, àrids seleccionats i resines sintètiques, impermeable a l'aigua de pluja i permeable al vapor d'aigua, per a aplicar amb plana dentada, per adherir els panells aïllants i com capa base, previ pastat amb aigua. (material) | 11.5 | 1.31 | 15.065 |
| mt16pev010c | m² | Panell rígid de poliestirè expandit, Panel EPS Rhonatherm "PINTURAS ISAVAL", de color blanc, de 60 mm d'espessor, segons UNE-EN 13163, resistència tèrmica 1,62 m²K/W, conductivitat tèrmica 0,037 W/(mK), Euroclasse E de reacció al foc segons UNE-EN 13501-1. (material) | 1.05 | 12.97 | 13.619 |
| mt16pev100c | U | Tac d'expansió de polipropilè amb espiga roscada de niló reforçat amb fibra de vidre, H3 "PINTURAS ISAVAL", de 95 mm de longitud, per fixació de panells aïllants. (material) | 6 | 0.29 | 1.740 |
| mt28mav030a | m² | Malla de fibra de vidre antiàlcalis, Rhonamesh T-150 "PINTURAS ISAVAL", de 3,5x3,8 mm de llum de malla, de 160 g/m² de massa superficial, 0,52 mm de gruix i de 1x50 m, per armar morters. (material) | 1.1 | 1.94 | 2.134 |
| mt28mav240 | m | Perfil de PVC amb malla de fibra de vidre antiàlcalis, "PINTURAS ISAVAL", per a formació de goterons. (material) | 0.17 | 4 | 0.680 |
| mt28mav220 | m | Perfil de cantonada "PINTURAS ISAVAL", de PVC, amb malla de fibra de vidre antiàlcalis incorporada a cada costat del perfil, per a reforç de cantells. (material) | 0.3 | 1.04 | 0.312 |
| mt28mav230c | m | Perfil de tancament lateral "PINTURAS ISAVAL", d'alumini, de 60 mm d'amplada. (material) | 0.3 | 7.2 | 2.160 |
| mt28mav020y | l | Emprimació acrílica, reguladora de l'absorció Reviquarz Primer "PINTURAS ISAVAL", color blanc, permeable al vapor d'aigua i amb resistència als àlcalis i al diòxid de carboni, per a aplicar amb brotxa, corró o pistola. (material) | 0.308 | 4.5 | 1.386 |
| mt28mav040ea | kg | Morter acrílic, Reviquarz G-15 "PINTURAS ISAVAL", acabat remolinat texturat, color blanc, amb una mida màxima de partícula de 1,5 mm, impermeable a l'aigua de pluja, permeable al vapor d'aigua i amb resistència als raigs UV, als àlcalis i a la intempèrie, per a aplicar amb llana, segons UNE-EN 1504-2. (material) | 2.5 | 2.87 | 7.175 |
| mt15sja060a | U | Aerosol de 750 cm³ d' escuma de poliuretà monocomponent, d'entre 18 i 25 kg/m³ de densitat, conductivitat tèrmica 0,03 W/(mK), estable de -40°C a 90°C, per a aplicar amb pistola, per al replè de fons de junt. (material) | 0.083 | 25.51 | 2.117 |
| mt28mav300a | U | Cartutx de 300 cm³ de segellador de junts, a base de poliuretà silanitzat, Rhona S-400 "PINTURAS ISAVAL", amb resistència a l'envelliment, a la intempèrie i als agents químics, duresa Shore A aproximada de 50, segons UNE-EN ISO 868 i elongació a ruptura >= 300%, segons UNE-EN ISO 8339. (material) | 0.5 | 14.04 | 7.020 |
| mo054 | h | Oficial 1ª muntador d'aïllaments. (mà d'obra) | 0.12 | 29.34 | 3.521 |
| mo101 | h | Ajudant muntador d'aïllaments. (mà d'obra) | 0.12 | 25.28 | 3.034 |
| mo039 | h | Oficial 1ª revocador. (mà d'obra) | 0.719 | 28.42 | 20.434 |
| mo079 | h | Ajudant revocador. (mà d'obra) | 0.719 | 25.28 | 18.176 |
| % | % | Costos directes complementaris | 2 % | 99.879 | 1.998 |
|  |  | Costos directes |  |  | 101.877 |

Residus:
- col·locació: mt28mav200c; factor de residu 0.048
- col·locació: mt28mav010a; factor de residu 0.0066
- col·locació: mt16pev010c; factor de residu 0.0357378
- col·locació: mt28mav030a; factor de residu 0.055
- col·locació: mt28mav240 Perfil de PVC amb malla de fibra de vidre antiàlcalis, "PINTURAS ISAVAL", per a formació de goterons; factor de residu 0.048
- col·locació: mt28mav220; factor de residu 0.048
- col·locació: mt28mav020y; factor de residu 0.06
- col·locació: mt28mav040ea; factor de residu 0.056964
- col·locació: mt15sja060a; factor de residu 0.012
- col·locació: mt28mav300a; factor de residu 0.03

## Recursos

**mt28mav200c** m Perfil d'arrencada "PINTURAS ISAVAL"
Dades tècniques: Cost energètic 45.264 MJ; Emissió de CO2 3.320 kg; Codi LER 17 04 02; Massa de l'element 0.4 kg; Volum 0.000267 m3
Residus:
- embalatge: re170203 Plàstic. (component de residu); rendiment 0.005 kg; Codi LER 17 02 03; Massa de l'element 1 kg; Volum 0.001667 m3

**mt28mav010a** kg Morter cimentós Rhona T-700 "PINTURAS ISAVAL"
Dades tècniques: Cost energètic 8.478 MJ; Emissió de CO2 0.662 kg; Codi LER 17 01 01; Massa de l'element 1 kg; Volum 0.000667 m3
Residus:
- embalatge: re150101 Envasos de paper i cartró. (component de residu); rendiment 0.014 kg; Codi LER 15 01 01; Massa de l'element 1 kg; Volum 0.001333 m3

**mt16pev010c** m² Panell rígid de poliestirè expandit
Dades tècniques: Cost energètic 168.348 MJ; Emissió de CO2 5.792 kg; Codi LER 17 06 04; Massa de l'element 1.8 kg; Volum 0.003 m3
Residus:
- embalatge: re170203 Plàstic; rendiment 0.029 kg

**mt16pev100c** U Tac d'expansió de polipropilè amb espiga roscada de niló reforçat amb fibra de vidre
Dades tècniques: Cost energètic 3.536 MJ; Emissió de CO2 0.197 kg
Residus:
- embalatge: re150101 Envasos de paper i cartró; rendiment 0.072 kg

**mt28mav030a** m² Malla de fibra de vidre antiàlcalis
Dades tècniques: Cost energètic 13.504 MJ; Emissió de CO2 0.664 kg; Codi LER 17 02 03; Massa de l'element 0.16 kg; Volum 0.000267 m3
Residus:
- embalatge: re170203 Plàstic; rendiment 0.024 kg

**mt28mav240** m Perfil de PVC amb malla de fibra de vidre antiàlcalis, "PINTURAS ISAVAL", per a formació de goterons
Dades tècniques: Cost energètic 11.900 MJ; Emissió de CO2 0.855 kg; Codi LER 17 02 03; Massa de l'element 0.2 kg; Volum 0.000333 m3
Residus:
- embalatge: re170203 Plàstic; rendiment 0.005 kg

**mt28mav220** m Perfil de cantonada "PINTURAS ISAVAL"
Dades tècniques: Cost energètic 11.900 MJ; Emissió de CO2 0.855 kg; Codi LER 17 02 03; Massa de l'element 0.2 kg; Volum 0.000333 m3
Residus:
- embalatge: re170203 Plàstic; rendiment 0.005 kg

**mt28mav020y** l Emprimació acrílica
Dades tècniques: Cost energètic 101.982 MJ; Emissió de CO2 3.879 kg; Codi LER 17 09 04; Massa de l'element 1.35 kg; Volum 0.0009 m3
Residus:
- embalatge: re150104 Envasos metàl·lics. (component de residu); rendiment 0.042 kg; Codi LER 15 01 04; Massa de l'element 1 kg; Volum 0.001667 m3

**mt28mav040ea** kg Morter acrílic, Reviquarz G-15 "PINTURAS ISAVAL"
Dades tècniques: Cost energètic 15.053 MJ; Emissió de CO2 0.575 kg; Codi LER 17 09 04; Massa de l'element 1 kg; Volum 0.000667 m3
Residus:
- embalatge: re170203 Plàstic; rendiment 0.003 kg

**mt15sja060a** U Aerosol de 750 cm³ d' escuma de poliuretà monocomponent
Dades tècniques: Cost energètic 4.764 MJ; Emissió de CO2 0.240 kg; Codi LER 17 06 04; Massa de l'element 0.016 kg; Volum 0.000027 m3
Residus:
- embalatge: re150104 Envasos metàl·lics; rendiment 0.25 kg

**mt28mav300a** U Cartutx de 300 cm³ de segellador de junts
Dades tècniques: Cost energètic 82.959 MJ; Emissió de CO2 4.049 kg; Codi LER 17 09 04; Massa de l'element 0.441 kg; Volum 0.000294 m3
Residus:
- embalatge: re170203 Plàstic; rendiment 0.2 kg
