# Impermeabilització líquida d'acabat superior d'ampit i façana

- Propietat de l'arxiu: CYPE Ingenieros S.A.
- Format: FIEBDC-3/2016
- Programa: Generador de preus de la construcció. CYPE Ingenieros, S.A.
- Data: 24/01/2025
- Divisa: EUR
- Costos indirectes: 3 %
- IVA: 21 %

## N Aïllaments e impermeabilitzacions

### NL Impermeabilitzacions líquides

#### NLF Façanes

**NLF010** m² Impermeabilització líquida d'acabat superior d'ampit i façana.
Impermeabilització líquida d'acabat superior d'ampit i façana, amb dues mans de revestiment continu elàstic impermeabilitzant amb fibra de vidre incorporada a base de polímers acrílics a emulsió aquosa, Aislant Antigoteras "PINTURAS ISAVAL", color vermell, 1,5 l/m².
Criteri de valoració econòmica: El preu no inclou l'element de protecció.
Inclou: Neteja i preparació de la superfície. Aplicació de l'impermeabilitzant.
Criteri d'amidament de projecte: Superfície mesurada segons documentació gràfica de Projecte.
Criteri de mesura d'obra: Es mesurarà la superfície realment executada segons especificacions de Projecte.

| Codi | Ut | Descripció | Rendiment | Preu | Import |
|---|---|---|---|---|---|
| mt15rei010aa | l | Revestiment continu elàstic impermeabilitzant amb fibra de vidre incorporada a base de polímers acrílics a emulsió aquosa, Aislant Antigoteras "PINTURAS ISAVAL", color vermell. (material) | 1.5 | 10.57 | 15.855 |
| mo032 | h | Oficial 1ª aplicador de productes impermeabilitzants. (mà d'obra) | 0.12 | 29.67 | 3.560 |
| mo070 | h | Ajudant aplicador de productes impermeabilitzants. (mà d'obra) | 0.12 | 26.39 | 3.167 |
| % | % | Costos directes complementaris | 2 % | 22.582 | 0.452 |
|  |  | Costos directes |  |  | 23.034 |

Residus:
- col·locació: mt15rei010aa; factor de residu 0.0380962

## Recursos

**mt15rei010aa** l Revestiment continu elàstic impermeabilitzant amb fibra de vidre incorporada a base de polímers acrílics a emulsió
Dades tècniques: Cost energètic 56.250 MJ; Emissió de CO2 2.203 kg; Codi LER 17 09 04; Massa de l'element 1.3 kg; Volum 0.000867 m3
Residus:
- embalatge: re150104 Envasos metàl·lics. (component de residu); rendiment 0.062 kg; Codi LER 15 01 04; Massa de l'element 1 kg; Volum 0.001667 m3
