# Pintura al Pliolite sobre parament exterior

- Propietat de l'arxiu: CYPE Ingenieros S.A.
- Format: FIEBDC-3/2016
- Programa: Generador de preus de la construcció. CYPE Ingenieros, S.A.
- Data: 09/03/2024
- Divisa: EUR
- Costos indirectes: 3 %
- IVA: 21 %

## R Revestiments i extradossats

### RF Pintures en paraments exteriors

#### RFL Al Pliolite

**RFL010** m² Pintura al Pliolite sobre parament exterior.
Aplicació manual de dues mans de pintura al Pliolite Plioval "PINTURAS ISAVAL", color blanc, acabat mat, textura llisa, (rendiment: 0,09 l/m² cada mà); prèvia aplicació d'una mà d'emprimació acrílica reguladora de l'absorció Fixacril "PINTURAS ISAVAL", sobre parament exterior de morter de ciment.
Criteri de valoració econòmica: El preu inclou la protecció dels elements de l'entorn que puguin veure's afectats durant els treballs i la resolució de punts singulars.
Inclou: Preparació, neteja i escatat previ del suport. Preparació de la mescla. Aplicació d'una mà de fons. Aplicació de dues mans d'acabat.
Criteri d'amidament de projecte: Superfície mesurada segons documentació gràfica de Projecte, amb el mateix criteri que el suport base.
Criteri de mesura d'obra: Es mesurarà la superfície realment executada segons especificacions de Projecte, amb el mateix criteri que el suport base.

| Codi | Ut | Descripció | Rendiment | Preu | Import |
|---|---|---|---|---|---|
| mt27pfs010g | l | Emprimació acrílica, reguladora de l'absorció, Fixacril "PINTURAS ISAVAL", permeable al vapor d'aigua i resistent als àlcalis, per a aplicar amb brotxa, corró o pistola. (material) | 0.075 | 14.38 | 1.079 |
| mt27pii040D | l | Pintura per a exterior, Plioval "PINTURAS ISAVAL", a base de resines de Pliolite i dissolvents orgànics, color blanc, acabat mat, textura llisa, permeable al vapor d'aigua i resistent als raigs UV i als àlcalis; per a aplicar amb brotxa, corró o pistola, segons UNE-EN 1504-2. (material) | 0.18 | 18.42 | 3.316 |
| mo038 | h | Oficial 1ª pintor. (mà d'obra) | 0.186 | 28.42 | 5.286 |
| mo076 | h | Ajudant pintor. (mà d'obra) | 0.186 | 25.28 | 4.702 |
| % | % | Costos directes complementaris | 2 % | 14.383 | 0.288 |
|  |  | Costos directes |  |  | 14.671 |

Residus:
- col·locació: mt27pfs010g; factor de residu 0.03
- col·locació: mt27pii040D; factor de residu 0.0275

## Recursos

**mt27pfs010g** l Emprimació acrílica
Dades tècniques: Cost energètic 79.628 MJ; Emissió de CO2 3.033 kg; Codi LER 17 09 04; Massa de l'element 1.05 kg; Volum 0.0007 m3
Residus:
- embalatge: re150104 Envasos metàl·lics. (component de residu); rendiment 0.064 kg; Codi LER 15 01 04; Massa de l'element 1 kg; Volum 0.001667 m3

**mt27pii040D** l Pintura per a exterior
Dades tècniques: Cost energètic 43.795 MJ; Emissió de CO2 2.164 kg; Codi LER 08 01 11; Massa de l'element 1.5 kg; Volum 0.001667 m3
Residus:
- embalatge: re170203 Plàstic. (component de residu); rendiment 0.032 kg; Codi LER 17 02 03; Massa de l'element 1 kg; Volum 0.001667 m3
