# Pintura anticarbonatació

- Propietat de l'arxiu: CYPE Ingenieros S.A.
- Format: FIEBDC-3/2016
- Programa: Generador de preus de la construcció. CYPE Ingenieros, S.A.
- Data: 24/01/2025
- Divisa: EUR
- Costos indirectes: 3 %
- IVA: 21 %

## R Revestiments i extradossats

### RL Tractaments superficials de protecció

#### RLB Anticarbonatació

**RLB010** m² Pintura anticarbonatació.
Aplicació manual de dues mans de revestiment incolor, Impermisal Natur "PINTURAS ISAVAL", textura llisa, (rendiment: 0,104 kg/m² cada mà), prèvia aplicació d'una mà d'emprimació acrílica, reguladora de l'absorció, Isacrílico "PINTURAS ISAVAL", per a la protecció del formigó o morter enfront de la carbonatació i ambients agressius contaminats.
Inclou: Neteja de la superfície suport. Aplicació d'una mà de fons. Aplicació de dues mans d'acabat.
Criteri d'amidament de projecte: Superfície mesurada segons documentació gràfica de Projecte.
Criteri de mesura d'obra: Es mesurarà la superfície realment executada segons especificacions de Projecte.

| Codi | Ut | Descripció | Rendiment | Preu | Import |
|---|---|---|---|---|---|
| mt27pfs010e | l | Emprimació acrílica, reguladora de l'absorció, Isacrílico "PINTURAS ISAVAL", permeable al vapor d'aigua i resistent als àlcalis, per a aplicar amb brotxa, corró o pistola. (material) | 0.208 | 13.55 | 2.818 |
| mt27tsp020a | l | Revestiment incolor, Impermisal Natur "PINTURAS ISAVAL", textura llisa, impermeable a l'aigua de pluja, permeable al vapor d'aigua, autonetejable, fungicida, resistent als àlcalis i a la intempèrie i amb efecte protector enfront de la carbonatació. (material) | 0.041 | 9.91 | 0.406 |
| mo038 | h | Oficial 1ª pintor. (mà d'obra) | 0.18 | 29.67 | 5.341 |
| mo076 | h | Ajudant pintor. (mà d'obra) | 0.18 | 26.39 | 4.750 |
| % | % | Costos directes complementaris | 2 % | 13.315 | 0.266 |
|  |  | Costos directes |  |  | 13.581 |

Residus:
- col·locació: mt27pfs010e; factor de residu 0.03

## Recursos

**mt27pfs010e** l Emprimació acrílica
Dades tècniques: Cost energètic 79.628 MJ; Emissió de CO2 3.033 kg; Codi LER 17 09 04; Massa de l'element 1.05 kg; Volum 0.0007 m3
Residus:
- embalatge: re150104 Envasos metàl·lics. (component de residu); rendiment 0.064 kg; Codi LER 15 01 04; Massa de l'element 1 kg; Volum 0.001667 m3
