# Pintura epoxi sobre terra de garatge

- Propietat de l'arxiu: CYPE Ingenieros S.A.
- Format: FIEBDC-3/2016
- Programa: Generador de preus de la construcció. CYPE Ingenieros, S.A.
- Data: 09/03/2024
- Divisa: EUR
- Costos indirectes: 3 %
- IVA: 21 %

## R Revestiments i extradossats

### RO Pintures per ús específic

#### ROO Garatges

**ROO010** m² Pintura epoxi sobre terra de garatge.
Aplicació manual de dues mans de pintura epoxi Acquapox "PINTURAS ISAVAL", color gris, acabat setinat, textura llisa, sense diluir, (rendiment: 0,13 l/m² cada mà); prèvia aplicació d'una mà de segellador epoxi, Acquasell "PINTURAS ISAVAL", sobre terra de garatge de formigó.
Inclou: Neteja general de la superfície suport. Preparació de la mescla. Aplicació d'una mà de fons. Aplicació de dues mans d'acabat.
Criteri d'amidament de projecte: Superfície mesurada segons documentació gràfica de Projecte, amb el mateix criteri que el suport base.
Criteri de mesura d'obra: Es mesurarà la superfície realment executada segons especificacions de Projecte, amb el mateix criteri que el suport base.

| Codi | Ut | Descripció | Rendiment | Preu |
|---|---|---|---|---|
| mt27pfs050a | l | Segellador epoxi, Acquasell "PINTURAS ISAVAL", per a aplicar amb brotxa, corró o pistola. (material) | 0.133 | 27.15 |
| mt27pxi010c | l |  | 0.26 |  |
| mo038 |  |  | 0.144 |  |
| mo076 |  |  | 0.144 |  |
| % |  |  | 2 % |  |

Residus:
- col·locació: mt27pfs050a Segellador epoxi, Acquasell "PINTURAS ISAVAL", per a aplicar amb brotxa, corró o pistola; factor de residu 0.03
- col·locació: mt27pxi010c; factor de residu 0.0275

## Recursos

**mt27pfs050a** l Segellador epoxi, Acquasell "PINTURAS ISAVAL", per a aplicar amb brotxa, corró o pistola
Dades tècniques: Cost energètic 91.423 MJ; Emissió de CO2 3.477 kg; Codi LER 17 09 04; Massa de l'element 1.05 kg; Volum 0.0007 m3
Residus:
- embalatge: re150104 Envasos metàl·lics. (component de residu); rendiment 0.064 kg; Codi LER 15 01 04; Massa de l'element 1 kg; Volum 0.001667 m3

## Altres textos de l'arxiu
- Pintura per a interior, Acquapox "PINTURAS ISAVAL", de dos components a base de resina epoxi en base aquosa, color gris, acabat setinat, textura llisa, d'altes prestacions, amb resistència al lliscament 35
