# Pintura de poliuretà alifàtic, sobre terra de garatge

- Propietat de l'arxiu: CYPE Ingenieros S.A.
- Format: FIEBDC-3/2016
- Programa: Generador de preus de la construcció. CYPE Ingenieros, S.A.
- Data: 09/03/2024
- Divisa: EUR
- Costos indirectes: 3 %
- IVA: 21 %

## R Revestiments i extradossats

### RO Pintures per ús específic

#### ROO Garatges

**ROO020** m² Pintura de poliuretà alifàtic, sobre terra de garatge.
Aplicació manual de dues mans de pintura de poliuretà alifàtic Barniz Acqua "PINTURAS ISAVAL", incolor, acabat mat, textura llisa, (rendiment: 0,06 l/m² cada mà); sobre terra de garatge de formigó.
Inclou: Neteja general de la superfície suport. Preparació de la mescla. Aplicació d'una mà de fons i una mà d'acabat.
Criteri d'amidament de projecte: Superfície mesurada segons documentació gràfica de Projecte, amb el mateix criteri que el suport base.
Criteri de mesura d'obra: Es mesurarà la superfície realment executada segons especificacions de Projecte, amb el mateix criteri que el suport base.

| Codi | Ut | Descripció | Rendiment | Preu | Import |
|---|---|---|---|---|---|
| mt27ppi010b | l | Pintura per a interior, Barniz Acqua "PINTURAS ISAVAL", monocomponent a base de poliuretà alifàtic en base aquosa, incolor, acabat mat, textura llisa; per a aplicar amb brotxa, corró o pistola (material) | 0.12 | 31.55 | 3.786 |
| mo038 | h | Oficial 1ª pintor. (mà d'obra) | 0.12 | 28.42 | 3.410 |
| mo076 | h | Ajudant pintor. (mà d'obra) | 0.12 | 25.28 | 3.034 |
| % | % | Costos directes complementaris | 2 % | 10.230 | 0.205 |
|  |  | Costos directes |  |  | 10.435 |
