# Marcat de places de garatge

- Propietat de l'arxiu: CYPE Ingenieros S.A.
- Format: FIEBDC-3/2016
- Programa: Generador de preus de la construcció. CYPE Ingenieros, S.A.
- Data: 09/03/2024
- Divisa: EUR
- Costos indirectes: 3 %
- IVA: 21 %

## R Revestiments i extradossats

### RO Pintures per ús específic

#### ROO Garatges

**ROO030** m Marcat de places de garatge.
Aplicació manual de dues mans de pintura plàstica Acqua Señalización Vial "PINTURAS ISAVAL", color blanc, acabat setinat, textura llisa, diluïdes amb un 10 a 15% d'aigua; per a marcat de places de garatge, amb línies de 5 cm d'amplada, contínues o discontínues.
Inclou: Preparació de la superfície. Execució del marcat.
Criteri d'amidament de projecte: Longitud mesurada segons documentació gràfica de Projecte.
Criteri de mesura d'obra: Es mesurarà la longitud realment executada segons especificacions de Projecte.

| Codi | Ut | Descripció | Rendiment | Preu | Import |
|---|---|---|---|---|---|
| mt27mvp010i | l | Pintura plàstica per a exterior, Acqua Señalización Vial "PINTURAS ISAVAL", a base de resines acríliques, color blanc, acabat setinat, textura llisa (material) | 0.029 | 16.32 | 0.473 |
| mt27wav020a | m | Cinta adhesiva de pintor, de 25 mm d'amplada. (material) | 2 | 0.1 | 0.200 |
| mo038 | h | Oficial 1ª pintor. (mà d'obra) | 0.06 | 28.42 | 1.705 |
| mo076 | h | Ajudant pintor. (mà d'obra) | 0.06 | 25.28 | 1.517 |
| % | % | Costos directes complementaris | 2 % | 3.895 | 0.078 |
|  |  | Costos directes |  |  | 3.973 |

Residus:
- col·locació: mt27mvp010i; factor de residu 0.0275
- col·locació: mt27wav020a Cinta adhesiva de pintor, de 25 mm d'amplada; factor de residu 0.0441176

## Recursos

**mt27mvp010i** l Pintura plàstica per a exterior
Dades tècniques: Cost energètic 31.337 MJ; Emissió de CO2 1.599 kg; Codi LER 08 01 11; Massa de l'element 1.7 kg; Volum 0.001889 m3
Residus:
- embalatge: re170203 Plàstic. (component de residu); rendiment 0.032 kg; Codi LER 17 02 03; Massa de l'element 1 kg; Volum 0.001667 m3

**mt27wav020a** m Cinta adhesiva de pintor, de 25 mm d'amplada
Dades tècniques: Cost energètic 0.002 MJ; Emissió de CO2 0.003 kg; Codi LER 20 01 01; Massa de l'element 0.0034 kg; Volum 0.000005 m3
