# Pintura plàstica sobre parament vertical en pistes esportives

- Propietat de l'arxiu: CYPE Ingenieros S.A.
- Format: FIEBDC-3/2016
- Programa: Generador de preus de la construcció. CYPE Ingenieros, S.A.
- Data: 09/03/2024
- Divisa: EUR
- Costos indirectes: 3 %
- IVA: 21 %

## U Urbanització interior de la parcel·la

### UD Pistes esportives

#### UDV Revestiments

**UDV020** m² Pintura plàstica sobre parament vertical en pistes esportives.
Aplicació manual de dues mans de pintura plàstica, Suelos Deportivos "PINTURAS ISAVAL", antilliscant, color Azul Luminoso, acabat setinat, textura llisa, rendiment: 0,08 l/m² cada mà, (rendiment: 0,08 l/m² cada mà); sobre parament vertical de formigó, per a pista de pàdel.
Criteri de valoració econòmica: El preu inclou la protecció dels elements de l'entorn que puguin veure's afectats durant els treballs.
Inclou: Preparació i neteja prèvia del suport. Preparació de la mescla. Aplicació d'una mà de fons i una mà d'acabat.
Criteri d'amidament de projecte: Superfície mesurada segons documentació gràfica de Projecte.
Criteri de mesura d'obra: Es mesurarà la superfície realment executada segons especificacions de Projecte.

| Codi | Ut | Descripció | Rendiment | Preu | Import |
|---|---|---|---|---|---|
| mt27pii060E | l | Pintura plàstica, Suelos Deportivos "PINTURAS ISAVAL", a base de resines acríliques, color Azul Luminoso, acabat setinat, textura llisa, antilliscant; per a aplicar amb brotxa, corró o pistola. (material) | 0.16 | 12.41 | 1.986 |
| mo038 | h | Oficial 1ª pintor. (mà d'obra) | 0.12 | 28.42 | 3.410 |
| mo076 | h | Ajudant pintor. (mà d'obra) | 0.12 | 25.28 | 3.034 |
| % | % | Costos directes complementaris | 2 % | 8.430 | 0.169 |
|  |  | Costos directes |  |  | 8.599 |

Residus:
- col·locació: mt27pii060E; factor de residu 0.0275

## Recursos

**mt27pii060E** l Pintura plàstica
Dades tècniques: Cost energètic 25.690 MJ; Emissió de CO2 1.310 kg; Codi LER 08 01 11; Massa de l'element 1.36 kg; Volum 0.001511 m3
Residus:
- embalatge: re170203 Plàstic. (component de residu); rendiment 0.032 kg; Codi LER 17 02 03; Massa de l'element 1 kg; Volum 0.001667 m3
