# Pintura plàstica sobre parament interior de guix o escaiola

- Propietat de l'arxiu: CYPE INGENIEROS, S.A.
- Format: FIEBDC-3/2002
- Divisa: EUR
- Costos indirectes: 3.00 %
- IVA: 21.00 %

## R Revestiments i extradossats

### RI Pintures en paraments interiors

#### RIP Plàstiques

**RIP030** m² Pintura plàstica sobre parament interior de guix o escaiola.
Aplicació manual de dues mans de pintura plàstica Telio "PINTURAS ISAVAL", acabat mat, textura llisa, diluïdes amb un 15% d'aigua o sense diluir, (rendiment: 0,1 l/m² cada mà); prèvia aplicació d'una mà d'emprimació acrílica reguladora de l'absorció Isacrílico "PINTURAS ISAVAL", sobre parament interior de guix o escaiola, vertical, de fins 3 m d'altura.
Criteri de valoració econòmica: El preu inclou la protecció dels elements de l'entorn que puguin veure's afectats durant els treballs i la resolució de punts singulars.
Inclou: Preparació del suport. Aplicació d'una mà de fons. Aplicació de dues mans d'acabat.
Criteri d'amidament de projecte: Superfície mesurada segons documentació gràfica de Projecte, amb el mateix criteri que el suport base.
Criteri de mesura d'obra: Es mesurarà la superfície realment executada segons especificacions de Projecte, amb el mateix criteri que el suport base.

| Codi | Ut | Descripció | Rendiment | Preu | Import |
|---|---|---|---|---|---|
| mt27pfs010e | l | Emprimació acrílica, reguladora de l'absorció, Isacrílico "PINTURAS ISAVAL", permeable al vapor d'aigua i resistent als àlcalis, per a aplicar amb brotxa, corró o pistola. (material) | 0.058 | 13.55 | 0.79 |
| mt27pii070e | l | Pintura plàstica per a interior, Telio "PINTURAS ISAVAL", a base de polímers acrílics, color blanc, acabat mat, textura llisa, de gran resistència al frec humit; per a aplicar amb brotxa, corró o pistola. (material) | 0.200 | 9.22 | 1.84 |
| op00tal020 |  | Trepant amb batedora. | 1.000 | 0.00 | 0.00 |
| mo038 | h | Oficial 1ª pintor. (mà d'obra) | 0.135 | 29.67 | 4.01 |
| mo076 | h | Ajudant pintor. (mà d'obra) | 0.135 | 26.39 | 3.56 |
| % | % | Costos directes complementaris | 2 % | 10.20 | 0.20 |
|  |  | Costos directes |  |  | 10.40 |
